# Schlosserarbeiten
Angebotsaufforderung (GAEB 90, DA83)
Währung: EUR
Auftraggeber: Immeo SE Co.KG Eins GmbH

## Schlosserarbeiten
Datum: 23.04.25

*Hinweis*
A1) ALLGEMEINES

Dem Leistungsverzeichnis liegen die "Zusätzliche
Vertragsbedingungen für die Ausführung von
Bauleistungen (Z-VOB/B)" der Covivio Immobilien GmbH in
der aktuellen Fassung zugrunde.

Für sich auf dieses Leistungsverzeichnis beziehende
Beauftragungen gelten die Vertragsbedingungen in jedem
Einzelfall als vereinbart. Sofern zukünftig als Ersatz
für die aktuell gültigen Z-VOB/B mit dem Auftragnehmer
(AN) neue Z-VOB/B vereinbart werden, gelten für nach
Gültigkeitsbeginn die neuen Z-VOB/B beauftragte
Leistungen ausschließlich die neuen Z-VOB/B.

Für nach diesem Einheitspreisabkommen ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dri00tter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber (AG) erwartet vom AN tatkräftige
Unterstützung bei den Bemühungen, berechtigten
Mieterwünschen zu entsprechen. Dazu gehören
insbesondere folgende Verpflichtungen:

1) Alle Handwerker/Mitarbeiter des AN haben die
Verpflichtung, Kunden (Mietern) höflich und hilfsbereit
zu begegnen. In Gesprächen mit den Mietern ist das
Bemühen von Covivio Immobilien, um einen verbesserten
Kundendienst herauszustellen.

2) Die Mieter sind rechtzeitig vor Durchführung der
Reparaturarbeiten zu verständigen, ggf. durch Aushang
im Treppenhaus oder auch individuelle
Terminvereinbarung mit dem einzelnen Mieter.

3) Reparaturen sind sofort, spätestens innerhalb von 2
Arbeitstagen nach Beauftragung, durchzuführen. Sofern
die Frist aus Gründen, die der AN nicht zu vertreten
hat, nicht einzuhalten ist, ist der AG unverzüglich zu
unterrichten.

4) Möbel und sonstiges Mietereigentum, Bodenflächen und
angrenzende Bauteile etc. im Bereich der auszuführenden
Arbeiten sind durch Folie, evtl. Schaltafeln oder
Ähnliches zu schützen.

A3) PREISE

Soweit und sobald Überschreitungen absehbar sind, ist
hierüber der Abteilung Einkauf des AG ein schriftliches
Angebot einzureichen und eine gesonderte Vereinbarung
zu treffen.

In den Einheitspreisen sind sämtliche Kosten, wie
Lohn-, Material- und Nebenkosten enthalten,
insbesondere auch:

1) Koordination / Terminabsprache(n) mit dem(den)
Mieter(n) / Kundenbetreuer(n) / Bauleiter(n)

2) sämtliche Fahrt- und Transportkosten,

3) sämtliche tariflichen Zulagen wie z.B. Schmutz- und
Staubzulagen, Zulagen für ekelerregende
Arbeiten etc.,

4) die Gestellung, Vorhaltung und spurlose Entfernung
aller erforderlichen Gerüste und Absperrungen (ggf.
auch Warnschilder) bis zu einer Höhe der Arbeitsbühne
von 2 m; die Mitbenutzung der Gerüste ist allen mit
Reparaturarbeiten beschäftigten Firmen kostenlos zu
gestatten,

5) Befestigungsmittel aller Art; Hilfsstoffe wie Nägel,
Bindedraht und Kleinmaterial sowie alle Baustoffe, die
zur kompletten Erstellung der Leistung erforderlich
sind,

6) die Abdeckung von Einrichtungsgegenständen zum
Schutz vor Beschädigung und Verschmutzung

7) das, ggf. tägliche, Säubern der Arbeitsstelle;
hierzu gehört auch die Beseitigung von Verunreinigungen
des Treppenhauses und/oder der Hauszuwegungen,

8) der Ausbau und Abtransport sowie die ordnungsgemäße
Entsorgung, einschließlich Kippgebühren, sämtlichen
Bauschutts und aller alter, schadhafter Teile. Teile,
für die sich der AG eine generelle oder
einzelfallbezogene Prüfung vorbehalten hat, sind bis zu
diesem Zeitpunkt, längstens jedoch für die Dauer von 10
Wochen, vom AN vorzuhalten und dürfen erst danach
entsorgt werden.

9) Alle weiteren Nebenleistungen, die zur Erfüllung der
in den Leistungspositionen beschriebenen
Hauptleistungen, unter Beachtung aller einschlägigen
Vorschriften, erforderlich sind, im EPA aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der AN jedem Dritten aufzuerlegen, dessen er sich zur
Erfüllung dieser Pflichten bedient.

Das Leistungsverzeichnis darf weder ganz noch teilweise
in irgendeiner Form Dritten entgeltlich oder
unentgeltlich zugänglich gemacht werden.

*Hinweis*
B1) ALLGEMEINES

Für Lieferung und Ausführung gelten neben dem
Leistungsverzeichnis:

1. die neuesten DIN-Vorschriften, VDE- und
VDI-Richtlinien

2. die Vorschriften der zuständigen Behörden (z.B.
Bauaufsicht, Gewerbeaufsicht, Brandverhütung, TÜV,
Berufsgenossenschaften und Versorgungsbetriebe,

3. die Bestimmungen der Gerüstbauordnung

4. Die Festlegungen des jeweiligen
Werkstoffherstellers. Die Werkstoffe müssen den
geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor, zu prüfen, ob der
Auftragnehmer seinen Pflichten nachgekommen ist. Hierzu
kann der Auftraggeber Einsicht nehmen in die vom
Auftragnehmer nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
lässt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7) SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die, bei ungesichertem
Umgang, im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
BAUVORHABEN:  Essen, Bischof-Franz-Wolf-Str.13

GEWERK:  Schlosserarbeiten

ANGABEN ZUM BAUWERK

1 Haus, 3 Geschosse

Traufhöhe ca. 10,00 m, Satteldach

BESONDERE TECHNISCHE VORSCHRIFTEN
=============================

zur Ausführung von Schlosserarbeiten nach DIN 18 360
Für Angebot, Lieferung, Ausführung und Abrechnung
gelten neben dem Leistungsverzeichnis:

die "ZUSÄTZLICHEN TECHNISCHEN VORSCHRIFTEN"
bei Gerüstgestellung durch den Auftragnehmer die
Bestimmungen der Gerüstbauordnung.
VOB Teil C, DIN 18299, Allgemeine Regelungen für
Bauarbeiten jeder Art  VOB Teil C, DIN 18 360,
Schlosserarbeiten VOB Teil C, DIN 18 451,
Gerüstarbeiten Die Festlegungen des jeweiligen
Werkstoffherstellers. Die Werkstoffe müsse den
geforderten Bedingungen der Leistungsbeschreibung
entsprechen.

ZUSÄTZLICHE TECHNISCHE VORSCHRIFTEN  (ZTV)
==================================

Die Arbeiten werden an bewohnten Häusern ausgeführt,
das bedingt mehrere Teilabschnitte der Ausführung, z.B.
Fertigstellung hausweise o.ä. Der Auftragnehmer ist
verpflichtet, andere Gebäudeschäden, die bei Ausführung
seiner Leistung bekannt werden, unverzüglich dem
zuständigen Bauleiter bzw. Bestandsverwalter zu melden.
(evtl. hierdurch anfallende Kosten sind in die EP
einzurechnen.)
Bodenflächen und angrenzende Bauteile im Bereich der
auszuführenden Arbeiten, sind durch Folien, evtl.
Schaltafeln o.ä. zu schützen.

Für Angebot, Lieferung, Ausführung und Abrechnung
gelten neben dem Leistungs- verzeichnis: die neuesten
DIN-Normen, VDE- und VDI-Richtlinien die Vorschriften
der zuständigen Behörden (z.B. Bauaufsicht,
Gewerbeaufsicht, Brandverhütung, TÜV),
Berufsgenossenschaften und Versorgungsbetriebe die
Bestimmungen der Gerüstbauordnung Baustoffe und
Bauteile dürfen nicht in Treppenhäusern und auf
Verkehrsflächen gelagert werden.
In den Einheitspreisen sind enthalten: die Schuttabfuhr
einschl. Kippgebühr in allen Positionen, die
rechtzeitige Benachrichtigung der Wohnungsinhaber über
den beabsichtigten Beginn der Arbeiten die
Rückerstattung der Kosten für Wasser- u, Stromentnahme,
falls vom Wohnungsinhaber gefordert sämtliche
Lieferungen und Leistungen, die zur sachgemäßen
Herstellung der Arbeiten erforderlich sind, wie z.B.
Fahrt- u. Transportkosten, Standgebühren u. dergl.
sowie Transportkosten von Materialien auf geschlossene
Hofflächen.
Erforderliche Gerüste bis zu einer Höhe der
Arbeitsbühne von 2,00 m über Flur und Schutzgerüste
gemäß den Unfallverhütungsvorschriften, soweit kein
Arbeitsgerüst bauseits gestellt wird die Mitbenutzung
der Gerüste ist allen mit Reparaturarbeiten
beschäftigten Firmen kostenlos zu gestatten.

Zu beachten:
- Das tägliche Säubern der Arbeitsstelle bei
Arbeitsschluss.
- Bauschutt darf grundsätzlich nicht im Gebäude
gelagert werden.
- Das Schützen der Bodenflächen und angrenzende
Bauteile.

### Bereich 1 Schlosserarbeiten

*Hinweis*
Als Ausführungsbeispiel für die neuen Balkongeländer
kann
die Bischof-Franz-Wolf-Str. in Essen betrachtet werden.

#### Abschnitt 1.1 Balkongeländer

**1.1.10 Balkongeländer aus Aluminium weiß pulverbeschichtet**
Lieferung und Montage von Balkongeländern aus Aluminium
weiß pulverbeschichtet.

Abmessung:  Bestückung 9 Balkone an diesen Häusern mit
je

  1 Seite ca. 3,00 m

Die Ausführung der Balkongeländer ist wie folgt:

Aluminiumpfosten gemäß anzufertigender Statik. Die
Pfosten sind auf der Stirnseite bzw. Unterseite der
Balkone  gemäß anzufertigender Statik  zu befestigen.

Aluminiumhandlauf 30/50/3 [mm].

Füllung der Felder aus VSG-Glasplatten, 10 [mm] dick,
mit matter, weißer Folie (0,76 PVB). Folie und
Glasdicke müssen den "Technischen Richtlinien
absturzsichernder Verglasung" (TRAV) entsprechen.
Die Befestigung der Glasplatten ist vierseitig gerahmt
mit Alu-Einfassleisten und endet an der Unterkante
Balkonplatte.( Bei ungedämmten Häusern ist die
Glasplatte bis auf 16,0 cm an die Fassade
heranzuführen.) Bei gedämmten Häusern ist die
Glasplatte bis auf 3,0 cm an die Fassade heranzuführen.

Zwischen Handlauf und Glasplatte ist ein Abstand von
10,0 cm einzuhalten.

Die prüffähige Statik ist vor Anfertigung der Geländer
vom Auftragnehmer zu erstellen und dem Auftraggeber
vorzulegen. Die Kosten für die Statik ist mit dem
Einheitspreis dieser Position vergütet!
Menge: 9,000 Stck

**1.1.20 Blumenkastenhalterungen, Aluminium**
Blumenkastenhalterungen aus Aluminium weiß
pulverbeschichtet entsprechend dem Material der
Balkongeländer der Pos. 1.1.10.
Menge: 36,000 St

**1.1.30 Endstücke aus Alu-Winkel**
seitliche Endstücke aus Alu-Winkel 130/70/2 mm, Höhe=
900 mm, zur Wandbefestigung
geliefert und montiert. Erforderlich wegen einer evtl.
späteren Ausführung einer
Wärmedämmfassade.
Menge: 18,000 Stck

**1.1.40 Facharbeiter**
*** Bedarfsposition ohne GB
Stundenlohnarbeiten eines Facharbeiter
nur auf Anweisung der Bauleitung.
Menge: 1,000 Std.

**1.1.50 Helfer**
*** Bedarfsposition ohne GB
Stundenlohnarbeiten eines Helfers
nur auf Anweisung der Bauleitung.
Menge: 1,000 Std

USt %: 19,00
